# P2-03 Aufzugsanlagen
Angebotsaufforderung (GAEB 90, DA83)
Vergabenummer: 2513-04
Währung: EUR

## Zusätzlicher Text
Leistungsbeschreibung

Für das Bauvorhaben:

Sanierung und Umbau des Hauptgebäudes A sowie Neubau einer
Turnhalleneinheit mit sechs Klassenräumen - Aufzugsanlagen

Art der Leistung:

VergabeNr. P2-03

Aufzugsanlagen

Bauherr:

Landkreis Bad Tölz - Wolfratshausen
Prof.-Max-Lange-Platz 1
83646 Bad Tölz

## Personenaufzüge nach Maschinenrichtl. mi
Datum: 09.03.26

*Hinweis*
Baubeschreibung
1 Allgemeines
Das Landratsamt Bad Tölz-Wolfratshausen saniert seit
ein paar Jahren die Isar-Loisach-Realschule-
Wolfratshausen, Franz-Kölbl-Weg 2 in 82515
Wolfratshausen. Die Maßnahme 1 Sanierung und
Aufstockung Fachklassentrakt, sowie die Maßnahme 2 mit
der Errichtung einer Ganztagsschule sind bereits
abgeschlossen. Nun erfolgt die Maßnahme 3 Sanierung,
Umbau und Erweiterung des Hauptgebäudes in 2
Bauabschnitten. Im Bauabschnitt 3.1 wird eine
Mehrzweckhalle mit Sanitäranlagen und 6 zusätzlichen
Klassenzimmern errichtet (Förderpaket P2 und P4), sowie
in einem Bestandsanbau des Bau A ein Lehrerzimmer mit
Besprechungs- und Seminarräumen geschaffen.
In einem 2. Bauabschnitt (ebenfalls Förderpaket P2),
werden die restlichen Gebäude des Bau A optimiert und
die Gebäudehüllen saniert (mit Ausnahme des Anbaus aus
dem Jahr 2009.

Im Zuge des Förderpaketes P2 werden zwei
Personenaufzüge nach Maschinenrichtlinie mit
Glasschacht errichtet.

2 Baustellensituation/Örtliche Verhältnisse
Das Gebäude ist über den Franz-Kölbl-Weg erreichbar.
Die Baustelleneinrichtung befindet sich in einem
Teilbereich der Schul-Parkplätze vor den Gebäuden,
sowie rund um den Erweiterungsbau. Außerhalb diesem
festgelegten Umgriff der Baustelleneinrichtung können
keine Flächen zur Verfügung gestellt werden. Das
Gebäude ist nur eingeschränkt auf der Ostseite mit
einem LKW direkt anfahrbar. Die Materialien und das
Werkzeug sind daher auf die übrigen Gebäudeseiten bzw.
innerhalb des Gebäudes entsprechend zu vertragen. Zur
Sicherung der Verkehrswege für Schüler, Lehrer und
Besucher der Schule wird eine Art Schleuse als
Einfahrtstor zur Baustelle errichtet werden, welches
durch die ein- und ausfahrenden Gewerke selbst zu
bedienen ist.

Wir weisen explizit darauf hin, dass es sich um ein
auch während der Bauphase komplett genutztes Objekt
handelt (mit Ausnahme der direkt vom Umbau betroffenen
Bereiche), soweit die Arbeiten außerhalb der
Schulferien stattfinden. Größere Beeinträchtigungen
während der Unterrichtszeiten der Schule sind zu
vermeiden. Während der gesamten Bauphase ist
durchgehend Rücksicht auf die Lehrer und Schüler der
Schule, sowie ihrer Besucher zu nehmen. Hier ist eine
Feinabstimmung der Arbeitsvorgänge zwischen den
Auftragnehmern und der örtlichen Bauleitung
unumgänglich und bereits in der Arbeitsvorbereitung der
Firmen entsprechend zu berücksichtigen. Arbeiten
samstags sind nach Abstimmung mit der Bauleitung
möglich.

Weitere Hinweise
- Die Anschlüsse für Strom und Wasser werden bauseits
  bereitgestellt.
- Eine bauseitige Transporthilfe steht nicht zur
Verfügung. Der AN hat den Transport seiner Leistungen
eigenständig zu organisieren, soweit keine
entsprechenden Hebezeuge als Einzelpositionen im
nachfolgenden LV enthalten sind.

*Hinweis*
Zusätzliche Technische Vertragsbedingungen (ZTV) -
Allgemeiner Teil

1. Allgemein
1.1. Bei Widersprüchen zu den ZTV gelten vorrangig die
Angaben im Leistungsverzeichnis. Bei Widersprüchen
zwischen dem Leistungsverzeichnis und der bei
Auftragsdurchführung maßgeblichen Zeichnung ist nach
den Zeichnungen bzw. Plänen zu arbeiten; daraus
entstehende Rechte des Auftragnehmers werden damit
nicht eingeschränkt.

1.2 Die in der VOB/C, ATV DIN 18299 sowie den
jeweiligen Gewerken zugeordneten folgenden ATV DIN
18300 bis ATV DIN 18459, aufgeführten Bestimmungen und
DIN bzw. DIN EN Normen gelten ohne besondere Erwähnung
als Ausführungsgrundlage, Leistungs- und
Gütebestimmung. Es besteht Gültigkeit, auch wenn die
ZTV im Positionstext nicht mehr eigens beschrieben
werden.

1.3 Zur Vereinfachung und Verkürzung der Texte wird in
den nachfolgenden Positionen überwiegend auf die
Begriffe wie liefern und abladen, lagern,
zwischenlagern, vertragen, transportieren, sichern,
fördern, heben auf der Baustelle, einbauen/montieren
der Materialien, herstellen der Leistung, etc.
verzichtet. Der Einheitspreis beinhaltet dennoch
jeweils die fertige und funktionsfähige Leistung
einschließlich Materiallieferung und Einbau, soweit
keine abweichende Angaben in der jeweiligen Position
beinhaltet sind.

1.4 Die in den folgenden Positionen aufgeführten Massen
gelten nicht als Bestellungsgrundlage. Der
Materialbedarf ist gemäß den örtlichen Bedürfnissen zu
ermitteln und rechtzeitig zu beschaffen.

1.5 Die Besichtigung von Baustellen durch Dritte bedarf
der vorherigen Zustimmung des Auftraggebers.

1.6 Rettungswege und Anlieferungswege sind ohne
Ausnahme freizuhalten. Bei Zuwiderhandlung ist der
Auftraggeber berechtigt, die sofortige und
unangekündigte Entfernung der Hindernisse zu Lasten des
Verursachers einzuleiten.

2. Arbeitssicherheit / SiGeKo
2.1 Unfallverhütung/Sicherheit
Besonders wird auf die Einhaltung der DGUV-Vorschriften
zum Unfallschutz und zur Sicherheit hingewiesen,
insbesondere für Absturzgefährdungen (Treppenloch,
Schächte, bodengleiche Fenster, freie Deckenkanten) und
bei Schneide-, Transport- und Anschlagarbeiten.

Darüber hinaus ist eine Gefährdung des noch genutzten
Schulgeländes vollständig auszuschließen. Die
jeweiligen Arbeitsbereiche und die
Baustelleneinrichtungsfläche ist gegenüber dem
Schulbetrieb entsprechend abzusichern. Dies bedeutet
insbesondere ein Überschwenkverbot der durch Schüler
und Lehrer genutzten Außenbereiche. Materialtransporte
bzw. Arbeiten im durch Schüler und Lehrer genutzten
Schulbereich sind ausschließlich nur in vorheriger
Abstimmung bzw. Genehmigung mit der Bauleitung
gestattet.

2.2 SiGeKo
Gemäß der "Verordnung für Sicherheit und
Gesundheitsschutz auf Baustellen" (BaustellV) hat der
AG einen Koordinator bestellt (§ 4 BaustellV). Der
Koordinator wird seine Aufgaben nach der BaustellV
wahrnehmen.

Die Sicherheits- und Gesundheitsschutzpläne werden dem
AN in der jeweils aktuellen Fassung übergeben. Er hat
die in den Sicherheits- und Gesundheitsschutzplänen
enthaltenen Elemente bei der Ausführungsplanung und bei
allen auszuführenden Arbeiten einzuhalten. Der AN hat
dem Koordinator den Beginn neuer Arbeiten (z.B.
Gerüststellung) vorher rechtzeitig anzuzeigen und die
erforderlichen Unterlagen hinsichtlich
sicherheitstechnischer Belange zu übergeben. Die
Verantwortlichkeit des AN für die Erfüllung seiner
Arbeitsschutzpflichten bleibt unberührt (§ 5 Abs.3
BaustellV).

Der AN hat für den Koordinator nach der BaustellV einen
Ansprechpartner, Sicherheitsbeauftragter des AN für die
Baustelle, zu benennen, der für die Erfüllung der
erforderlichen Maßnahmen auch von eventuellen
Nachunternehmern verantwortlich ist.

3. Verbleibende Gebäudeteile und Gebäudeausstattung
Soweit Arbeiten in einem Bestandsgebäude ausgeführt
werden, sind im Gebäude / Bauabschnitt verbleibende
haustechnische Anlagen in der Regel während der
gesamten Bauarbeiten in Betrieb (Heizung, Lüftung,
Sanitär, Elektroverteilung/-zentrale), da von diesen
aus die nicht von der Sanierung betroffene Gebäudeteile
versorgt werden. Diese Zentralen, sowie die
entsprechenden Leitungstrassen sind entsprechend zu
schützen und dürfen keinesfalls beschädigt werden.

4. Ausführung
Sofern keine gesonderten Positionen ausgeschrieben
sind, sind die Kosten für die nicht vom Auftraggeber
gestellte Baustelleneinrichtung in die Preise
einzubeziehen. Die Beleuchtung der Arbeitsplätze ist
Bestandteil der Baustelleneinrichtung.

Änderungen in der Leistungsausführung, abweichend von
den gestellten Plänen, dürfen nur in Übereinstimmung
mit der Bauleitung vorgenommen werden.

Die Lagerung feuergefährlicher Stoffe bedarf einer
ausdrücklichen Zustimmung der Bauleitung.

Durch den Auftragnehmer benötigten
Baustelleneinrichtungen und Lagerplätze sind mit der
Bauleitung abzustimmen.
Die Baustelleneinrichtung ist getrennt beschrieben.
Flurschäden bei Lagerung und Arbeiten außerhalb
befestigter Geländeflächen sind so gering wie möglich
zu halten und nach Abzug der Baustelleneinrichtungen in
den vor Beginn der Arbeiten angetroffenen Zustand
herzurichten. Straßen-, Wege- und
Geländeverunreinigungen (durch Baufahrzeuge) sind
umgehend zu beseitigen und sind allgemein
einzukalkulieren.

5. Abrechnungshinweise
Für Aufmaß und Abrechnung gelten - falls in den
Abrechnungshinweisen für die einzelnen Gewerke
(Besonderer Teil) oder im Leistungsverzeichnis nicht
anders geregelt - die Bestimmungen der DIN 18299 ff.
(VOB/C).

Im Zuge der Leistungserbringung nachträglich nicht mehr
zu ermittelnde Massen von Bauteilen sind vorher
aufzumessen. Bei Aufmaßen werden nur technisch
erforderliche bzw. technologisch mögliche Maße
anerkannt. Mehrleistungen bzw. Folgeleistungen gehen zu
Lasten des Verursachers.
Aufmaße sind, falls zum Nachweis erforderlich, ggf.
durch Skizzen, Angabe des Gebäudeteils, der Raumnummer
o.ä. zu belegen

Bei der Abrechnung der Leistungen sind die gleichen
Positionsnummern wie im Leistungsverzeichnis zu
verwenden.

6. Umlagen, Verbrauchskosten
6.1 Baustrom
Die Verbrauchskosten für Benutzung des Baustroms werden
vom Auftraggeber getragen.

6.2 Bauwasser
Die Verbrauchskosten für Benutzung des Bauwassers
werden vom Auftraggeber getragen.

7. Dokumentation
Nach Fertigstellung der Baumaßnahmen ist eine
vollständige Dokumentation je einfach in Papierform und
digitaler Form (im Format PDF) an den Bauherrn zu
übergeben. Die Dokumentation ist spätestens mit der
Schlussrechnung zu übergeben und gilt als
Zahlungsvoraussetzung. Der erforderliche Aufwand ist in
die einzelnen Einheitspreise einzukalkulieren und wird
nicht gesondert vergütet, soweit keine separate
Position im Leistungsverzeichnis vorhanden ist.

Bestandteil der Dokumentation ist für sämtliche
Produkte der Nachweis gemäß Bayerische Technische
Baubestimmungen (BayTB) über den fachgerechten Einbau.
Dies beinhaltet insbesondere Kopien der
Verwendbarkeitsnachweise wie bauaufsichtliche
Zulassungen und bauaufsichtlichen Prüfzeugnisse, der
Leistungserklärungen bei CE-Kennzeichnung, sowie
Produkt- und Sicherheitsdatenblätter, jeweilige
Übereinstimmungserklärungen des Fachunternehmers über
die fachgerechte und zulassungskonforme Herstellung /
den Einbau. Darüber hinaus sind sämtliche Montage-,
Revisions- und Wartungsunterlagen, sowie Pflege- und
Reinigungshinweise bzw. Entsorgungsnachweise
beizufügen.

8. Bauzeiten / Einschränkungen der Bautätigkeit
Während des gesamten Sanierungszeitraums ist
durchgängig Rücksicht auf Mitarbeiter und Besucher des
Gebäudes, sowie bei Schulen auf die Schüler und Lehrer
der Schuleinrichtung zu nehmen. Dies betrifft
insbesondere eine umfassende Rücksichtnahme im Hinblick
auf Lärmimmissionen.

Grundsätzlich gilt die 6-Tage Woche. Samstag ist
Arbeitstag, Arbeiten gemäß den rechtlichen Bestimmungen
für Gewerbebetriebe sind möglich.

Ganztägig an Sonn- und gesetzlichen Feiertagen im
Bundesland Bayern
- sowie werktags in der Zeit von 20:00 Uhr bis 7:00 Uhr
-
sind Bauarbeiten nicht erlaubt.

Ausnahmen hierzu hat der AN eigenständig und auf eigene
Kosten bei den zuständigen Genehmigungsbehörden
abzufragen und zu beantragen. Dies ist auch dem
Auftraggeber rechtzeitig anzuzeigen.

9. Lärmemissionen
Aufgrund des laufenden Schulbetriebes sind
grundsätzlich nur Maschinen/ Geräte mit geringer
Lärmentwicklung einzusetzen. Lärmende Arbeiten sind
rechtzeitig vor Beginn der Arbeiten anzumelden. Für den
Schutz gegen Baulärm gelten insbesondere die
Anforderungen des BIMSCHG, die Allgemeinen
Verwaltungsvorschrift gegen Baulärm - Geräuschimmission
- und der zusätzlichen landesrechtlichen Vorschriften,
sowie die DIN 4109.
Immissionsrichtwert von 7 bis 20 Uhr: 55 db (A)
Immissionsrichtwert von 20 bis 7 Uhr: 40 db (A)

10. Brandschutz
Der Brandschutz ist bei der gesamten Baumaßnahme,
insbesondere bei der Abtrennung ggf. noch genutzter
Gebäudeteile, durchgängig zu gewährleisten.

11. Bauwesenversicherung
Soweit der AG eine projektbezogene
Bauleistungsversicherung abschließt, hat der AN
unabhängig davon vor Auftragserteilung den Nachweis
über eine bestehende und angemessene Berufs- /
Bauhaftpflichtversicherung vorzulegen.

12. Bauschutt, Abfall
Jeder Unternehmer hat seinen Schutt, seine Abfälle,
Verschnitt usw. auf eigene Kosten gemäß VOB selbst zu
beseitigen und zu entsorgen bzw. der fachgerechten und
umweltfreundlichen Verwertung zuzuführen.
Jeder Unternehmer hat die Baustelle bzw. seinen
Arbeitsbereich arbeitstäglich gemäß VOB von Schutt und
Abfällen zu reinigen und diesen Schutt bzw. diese
Abfälle getrennt nach Wertstoffen zu entsorgen bzw. der
Verwertung zuzuführen.
Werden die Arbeitsplätze von Unternehmen nicht
arbeitstäglich sauber gehalten und / oder unterlassen
Unternehmen trotz Aufforderung durch die
Objektüberwachung die Schutt- bzw. Abfallberäumung in
die dafür vorgehaltenen Container, dann werden der
Schutt bzw. die Abfälle auf Kosten des jeweiligen
Unternehmers bauseitig durch den AG entsorgt bzw. der
Verwertung zugeführt.

13. Materialökologie
Beschichtungen:
Bei allen Beschichtungen (Grundierungen,
Imprägnierungen, sonstige Anstriche, Spachtelungen,
Öle/Wachse, Korrosions-, Brandschutz, etc.) sind
möglichst umweltverträgliche, insbesondere
lösemittelarme Produkte und Verfahren zu verwenden.
Dabei sind die Einstufungen entsprechend dem jeweiligen
Produkt- bzw. Giscode der Bauberufsgenossenschaft zu
Grunde zu legen (siehe: www.gisbau.de) und die Vorgaben
der einschlägigen Technischen Regeln für Gefahrstoffe
(TRGS) zu berücksichtigen. Als Grundierungen, Lacke und
Lasuren dürfen generell nur schadstoffarme Produkte
entsprechend den Vergabeunterlagen des Umweltzeichens
RAL . UZ12a (Blauer Engel) verwendet werden.
Reaktionsharze dürfen nur im technisch notwendigen
Umfang eingesetzt werden. Die technische Notwendigkeit
ist nachzuweisen. Die Produkte sind an der Baustelle im
Originalgebinde zu verwenden. Die Beschichtungen der
Schreiner-, Stahlbau-, Metallbau- und Schlosserarbeiten
sind grundsätzlich im Produktionsbetrieb des
Auftragnehmers vorzunehmen. Auf der Baustelle sind sie
nur im Ausnahmefall nach vorheriger Zustimmung des
Auftraggebers erlaubt. Das jeweilige Produkt- und
Sicherheitsdatenblatt sind vor Ausführung vorzulegen.

Feinstaub / gesundheitsgefährlicher Staub:
Das "Merkblatt zur Staubminderung bei Baustellen" der
Regierung von Oberbayern ist zu beachten. Die
Staubentwicklung ist weitgehend zu vermeiden. Bei
Maschineneinsatz sind staubarme, abgestimmte
Bearbeitungssysteme (Maschine und Mobilentstauber) zu
verwenden, die den allgemeinen Staubgrenzwert von 3 mg/
m3 für die alveolengängige (A-) Fraktion sowie 10 mg/m³
für die einatembare (E-) Fraktion einhalten.
Entsprechende Maschinen sind von der BG BAU als "Typ I-
Gerät" klassifiziert und unter www.gisbau.de
veröffentlicht.
Werden gesundheitsgefährliche mineralische Stäube oder
andere Gefahrstoffe freigesetzt, sind die notwendigen
Maßnahmen der jeweiligen Technischen Regel Gefahrstoffe
(TRGS 505, 519, 521, 559 u.a.) und der
Gefahrstoffverordnung festzulegen.

Formaldehyd:
Um unzumutbare Formaldehydkonzentrationen zu vermeiden,
ist die Richtlinie Klassifizierung und Überwachung von
Holzwerkstoffplatten bezüglich der Formaldehydabgabe.
(DIBT-Richtlinie 100) zu befolgen. Der Nachweis über
die Emissionsklasse der Holzwerkstoffplatten ist vor
Zuschlagserteilung vorzulegen.

Gefährliche Inhaltsstoffe (CMR-Stoffe):
Produkte, bei denen im Produkt- und
Sicherheitsdatenblatt krebserzeugende (cancerogene),
erbgutverändernde (mutagene) und
fortpflanzungsgefährdende (reproduktionstoxische)
Inhaltsstoffe aufgeführt sind, sind ausgeschlossen.

Holzschutzmittel:
Es müssen - bei gleicher Eignung - möglichst
umweltverträgliche Produkte und Verfahren verwendet
werden. Dabei ist die Einstufung entsprechend dem
Produkt-Code der Bauberufsgenossenschaft zu Grunde zu
legen.
Holzschutzmittel für nichttragende Bauteile müssen das
RAL-Prüfzeichen der Gütegemeinschaft Holzschutzmittel
e.V., für tragende Bauteile das Prüfzeichen des
Deutschen Instituts für Bautechnik aufweisen.
Behandlungen mit Holzschutzmitteln sind grundsätzlich
im Produktionsbetrieb des AN vorzunehmen. An der
Baustelle sind sie nur im Ausnahmefall nach vorheriger
Zustimmung des Auftraggebers erlaubt. Das jeweilige
Produkt- und Sicherheitsdatenblatt ist vor Ausführung
vorzulegen.

Kleber, sonstige Verlegewerkstoffe:
Grundsätzlich dürfen nur lösemittelfreie / -arme
Verlegewerkstoffe (Voranstriche, Leime, Kleber,
Spachtel etc.) verwendet werden. Dabei sind die
Einstufungen entsprechend dem Giscode der
Bauberufsgenossenschaft zu Grunde zu legen und die
Vorgaben der Technischen Regeln für Gefahrstoffe TRGS
610 zu berücksichtigen. Kann auf lösemittelhaltige
Produkte an der Baustelle nicht verzichtet werden, so
dürfen sie nur bei gleichzeitiger, mechanischer Lüftung
verwendet werden. Das jeweilige Produkt- und
Sicherheitsdatenblatt ist vor Ausführung vorzulegen.

Tropenholz:
Auf den Einsatz von Tropenholz ist zu verzichten.

14. Bauleiter, Vorarbeiter
Bei Ausführungsbeginn muss der Name des
verantwortlichen Bauleiters vor Ort und seines
Stellvertreters benannt werden. Der verantwortliche
Bauleiter ist für die Sicherheit vor Ort
verantwortlich. Ein Wechsel des Bauleiters ist
unverzüglich schriftlich mitzuteilen.

Für die Ausführung der Arbeiten ist ein Vorarbeiter zu
benennen, der während der gesamten Leistungserbringung
des AN auf der Baustelle anwesend zu sein hat. Ein
Wechsel der Vorarbeiters ist nur in Abstimmung mit dem
AG zulässig.

Setzt der Auftragnehmer Fremdkolonnen
(genehmigungspflichtig) zur Ausführung ein, so sind
diese ständig durch den AN, wegen der technischen
Zusammenhänge, der Konstruktion, sowie der daraus sich
ableitenden Ausführung, grundsätzlich zu
beaufsichtigen.

Die Bauleiter und die Vorarbeiter müssen die deutsche
Sprache in Schrift und Wort beherrschen.

Es finden in der Regel je nach Erfordernis 8- bzw. 14-
tägig Jour-fixe auf der Baustelle statt.
Eine Teilnahme des zuständigen Bauleiters bzw.
Vorarbeiters ist verpflichtend, soweit eine
entsprechende Einladung mit mind. 5 Tagen Vorlauf
erfolgt.

15. Ausführungsunterlagen
Dem Leistungsverzeichnis liegen als
Kalkulationsgrundlage Planunterlagen in digitaler Form
bei. Bei sämtlichen Planbeilagen ist der angegebene
Maßstab auf Richtigkeit zu prüfen. Die der
Ausschreibung beiliegenden Pläne und Unterlagen sind
jedoch nicht zur Bauausführung freigegeben. Unterlagen
zur Ausführung erhält der AN nach Auftragsvergabe in
Form von pdf-Dateien.

Planunterlagen in ausgedruckter Papierform werden
seitens des AG nicht zur Verfügung gestellt, sondern
nur in digitaler Form. Erforderliche Papierausdrucke
sind in Eigenverantwortung und auf Kosten des AN selbst
zu veranlassen.

*Hinweis*
Kalkulationshinweise

Für die Kalkulation sind die nachfolgend genannten
Bauzeiten zugrunde zu legen:

Personenhebeanlage mit vier Haltestellen (Aula):

31.08.2026 bis 18.12.2026

Personenhebeanlage mit drei Haltestellen (Treppenhaus):

02.11.2026 bis 30.04.2027

### Titel 1 Personenaufzugsanlage mit drei Haltestellen

**1.01 Personenaufzugsanlage nach Maschinenrichtlinie**
Personenhebeeinrichtung mit Schacht in Glasausführung
mit rollstuhlfahrergerechter Ausstattung mit 3
Haltestellen, 3 Türen und übereinanderliegender
Zuladung.

Der Aufzug hat allen gültigen Anforderungen und
Vorschriften
zu genügen (z. B. EN 81, BayBO) und ist komplett
betriebsfertig zu liefern und zu montieren.
Alle erforderlichen Nebenleistungen sind zu erbringen.
Die Leistung des AN umfasst sämtliche Leistungen und
Ausrüstungsgegenstände, die zur Erstellung der
betriebsfähigen Anlage und zur Erfüllung der
behördlichen Auflagen erforderlich sind, auch wenn
diese im Einzelnen nicht aufgeführt sind. Für
Fahrkörbe, Türrahmen und Verkleidungen sind
Qualitätsbleche oder Kunststoffdekore in Edelstahloptik
zu verwenden. Edelstahlteile sind aus nichtrostendem
Chrom-Nickel-Stahl herzustellen. Sämtliche Stahlteile,
mit Ausnahme aller funktionsbedingt blanken Flächen,
sind mit Korrosionsschutz zu versehen. Beschädigungen
sind nach der Montage auszubessern.
Montagegerüste und alle erforderlichen
Arbeitshilfsmittel, Rüstschuhe, Absperrungen, etc. sind
zu erbringen.
Alle technischen Daten für den Anschluss der Anlage an
das Stromnetz, an das Telefonnetz, Einrichtung GSM, an
die BWA und an die GLT sind vorzubereiten und dem AG
rechtzeitig zur Verfügung zu stellen.
Bauseitig werden Profilzylinder und Chipleser gestellt,
welche durch den AN in die Aufzugstechnik und die
Aufzugsanlage zu integrieren und einzubinden sind.

Der Bieter verpflichtet sich, mit seinem Angebot die
Ausführung und die Leistung entsprechend dem LV zu
erbringen.

Über alle Auflagen des Landratsamtes, des vorbeugenden
Brandschutzes, der Bayerischen Bauordnung, der
europäischen Maschinenrichtlinie, den entsprechenden
Normungen für erhöhten Schallschutz, der einschlägigen
gültigen DIN-Normen und den allgemein anerkannten
Regeln der Technik hat sich der Anbieter vor
Angebotsabgabe vor Ort und bei den zuständigen Behörden
zu informieren und deren Einhaltung sicherzustellen.

Die technischen Daten der angebotenen Aufzugsanlage
sind dem Angebot beizulegen.

vom Bieter anzugeben:

Hersteller:  '.....................................'

Fabrikat u. Typ:
'.....................................'

Nachfolgende Normen und Vorschriften sind einzuhalten:

Die relevanten VDE / VDI / DIN-Normen
Europäische Maschinenrichtlinie 2006/42/EG
Sicherheitsregeln nach DIN EN 81-41
EG-Baumusterprüfung
BetrSichV Betriebssicherheitsverordnung
EMVG Das Gesetz zur elektromagnetischen Verträglichkeit
UVV Unfallverhütungsvorschriften
LBO Bauordnungen des Bundeslandes Bayern
Auflagen des Landratsamtes und der Genehmigungsbehörden
Auflagen und anforderungen aus dem Brandschutznachweis
Bauaufsichtliche Auflagen
und Weitere sowie die allgemein anerkannten Regeln der
Technik

Die Aufzugsanlage muss folgende Grunddaten erfüllen:

1. GRUNDDATEN

Hubsystem:  Spindel
Tragkraft:  mind. 400 kg
Förderhöhe:  ca. 6,50 m
Haltestellen:  3 Stück, UG, EG und OG
Türen:  3 Stück, UG, EG und OG
Durchladefunktion: nein
Nenngeschw.:  mind. 0,15 m/sec.
Fahrschacht:  Glaskonstruktion mit verzinktem und
  lackiertem Stahlgerüst oder  pulverbeschichtetem
Aluminiumprofil

 Abmessungen (lichte Masse):
 Breite:  ca. 1,50 m
 Tiefe:  ca. 1,54 m
 Schachtgrubentiefe:  ca. 0,05 m
 Schachthöhe gesamt  ca. 10,75 - 11,47 m
 Dachschräge  ca. 25°

Keine betretbaren Räume unter dem Schacht.
Montage in einer bestehenden Betondeckenöffnung im
Gebäude.
Triebwerksraum: entfällt
Schachttürart: 1-teilige, automatische Drehtüre,
einseitig öffnend nach DIN 18091, Ausführung mit V2A-
Rahmen, sichtbare Metallteile in V2A oder
pulverbeschichteten Aluminium, Türschwelle aus
Aluminium,
max. Schwellenspalt ca.10 mm
Breite ca. 0,94 m
Höhe ca. 2,00 m
(alternativ sind auch autom. Schiebetüren möglich)
Türzargen: Portaltürzargen mit eingebautem
Stockwerksanholer, sichtbare Teile in V2A oder in
pulverbeschichteten Aluminium,

Kabinenabmessungen:
Breite  ca. 1,10 m
Tiefe  ca. 1,40 m
Kabinenboden: Kunststoff, rutschfest

2. ELEKTRIK

vom Bieter anzugeben:

Nennstrom:  '............... A'

Anlaufstrom:  '............... A'

Nennleistung:  '................kW'

Elektroinstallation
Das komplette Installationsmaterial für Schacht und
Fahrkorb ist in Kabelkanälen oder Aufputz in
Kunststoffrohrleitungen jeweils in halogenfreier
Ausführung zu verlegen.
Erdungsanschluss in der Schachtgrube.
Der Schaltschrank ist in der unteren Etage seitlich zu
integrieren.
Die Notrufeinrichtungen und das GSM-Modem sind
betriebsfertig eingerichtet zu liefern, zu montieren
und in Betrieb zu nehmen (inkl. ggf. Antragstellung und
Behördengängen).
Sämtliche Versorgungs-, Steuer- und
Verbindungsleitungen
zu den Aufzugsanlagen sowie zugehördende Verlegesysteme
sind mitzuliefern und betriebsfertig zu verbauen.
Die Schachtbeleuchtung ist wie in der Norm gefordert zu
gewährleisten. Beleuchtungsstärke nach Norm
Not-Aus-Schalter nach Norm.

3. SONSTIGES

Nach Auftragsvergabe ist eine Detailzeichnung des
erforderlichen Gerüstes des Glasschachtes mit allen
notwendigen Haltepunkten der Befestigungen des
Aufzuges vorzulegen.
Aus den Angaben müssen die Dimensionierung der
Aufnahmepunkte der Halterungen und der Lastpunkte
erkennbar sein.

Spätestens bei Übergabe sind folgende Unterlagen
auszuhändigen, alle Unterlagen DIN A4, gefaltet und
abgeheftet:
Anlagenzeichnung
Stromlaufpläne
Geräteliste
Wartungs- und Bedienungsanleitung- Zubehör,
insbesondere
2 Schlüssel je Schließung
Absperrvorrichtung für geöffnete Ladestelle
2 Notentriegelungsschlüssel
Schilder für alle Haltestellen:
" AUFZUG IM BRANDFALL NICHT BENÜTZEN "
- Beleuchtung durch LED Leuchten
- Beleuchtungssteuerung (Abschalten, Nachlauf, etc.)
  nach Wahl des Bauherrn
- Bedienpaneel ohne sichtbare Befestigungen,
  rollstuhlfahrergerecht
- Kabine schwingungsgedämpft in Tragrahmen
- Notruf inkl. Sprecheinrichtung und GSM
Notrufknopf zur Betätigung des Kabinennotrufs bzw. des
Notrufsystems jeweils im Kabinentableau, auf der
Kabine im Revisionskasten und unter der Kabine bzw.
von der Schachtgrube aus erreichbar montiert.
Verbindungsleitung zwischen Fahrkorb und Wählgerät
Wählgerät im Maschinenraum
Der Antrag für den erforderlichen Telefonanschluß ist
rechtzeitig vor der Abnahme vom AN beim AG zu
erledigen.
Im Angebotspreis müssen alle erforderlichen
Installations-, Einrichtungs- und Freischaltkosten
enthalten sein. Zudem ist ein GSM-Modem inkl. der
erforderlichen SIM fertig eingerichtet zu liefern

4. GLASSCHACHT STAHL/ALU

Aufzugsschacht mit Stahlgerüst (verzinkt und lackiert)
oder Aluminiumgerüst (pulverbeschichtet) und VSG-
verglasten, beschlagsicheren Seitenwänden, inkl. Decke
und allen sonstigen erforderlichen Bauteilen zur
Aufnahme des vorstehend beschriebenen Personenaufzuges.
Farbe RAL 9010

Bei der Kalkulation sind folgende Besonderheiten zu
berücksichtigen:

Schachthöhe ca. 10,75 - 11,47 m je nach Höhe der
Überfahrt
Dachneigung ca. 25°
Schachtbreite außen ca.: 1.500 mm
Schachttiefe außen ca.:  1.540 mm
Der Montageort befindet sich innerhalb des Gebäudes und
kann somit nicht mit einem Kranwagen (Autokran) bedient
werden. Der Schacht wird in einem Treppenauge montiert.
Die entsprechende Montage ist mit einzukalkulieren.
Bauliche Änderungen am Gebäude sind für die Einbrigung
und Montage grundsätzlich nicht möglich.
Die baulichen Gegebenheiten sind vor Ausführungsbeginn
verantwortlich zu überprüfen und aufzumessen.
Sämtliche erforderlichen Konstruktions- und
Ausführungszeichnungen sowie Anschluss- und
Abdichtdetails sind rechtzeitig vor Baubeginn zu
liefern und von der Bauleitung freigeben zu lassen.
Dies ist in die Einheitpreise mit einzukalkulieren.

Im Lieferumfang sind alle erforderlichen Zeichnungen,
Berechnungen, Beschreibungen, Bedienungsanleitungen,
Gutachen, Gefahrenanalysen, Bescheinigungen, TÜV-
Abnahmen, die Einweisung des Bedienpersonals und die
Übernahme aller behördlichen Gebühren bis zur
endgültigen Betriebsfreigabe enthalten und mit
einzukalkulieren.

Über alle Auflagen des Landratsamtes Bad Tölz -
Wolfratshausen, des vorbeugenden Brandschutzes, der
Bayerischen Bauordnung, der EN 81, der einschlägigen
gültigen DIN-Normen und den allgemein anerkannten
Regeln  der Technik hat sich der Anbieter vor
Angebotsabgabe vor Ort und bei den zuständigen Behörden
zu informieren und deren Einhaltung sicherzustellen.

Erforderliche Unterlagen

Der Auftragnehmer verpflichtet sich, folgende
Unterlagen spätestens 2 Wochen nach Auftragserteilung
dem AG zur Prüfung und Freigabe vorzulegen:
- alle Projektbeteiligte mit Durchwahl und Fax
- verbindliche Zeichnungen für Fahrkorb inkl. Grundriss
  und Kabinenabwicklung.
- Anlagenzeichnung sowie Fahrkorbtableau und
  Etagentableaus
- Anlagenzeichnung des Schachtes
- Belastungsangaben für den Schacht, Fundamente und
  Tragkonstruktionen

Prüfunterlagen für den Sachverständigen:

Der AN erstellt alle notwendigen Unterlagen und
Berechnungen, insbesondere alle Unterlagen zur
Erstellung des sog. Prüfbuchs und reicht diese
termingerecht bei der prüfenden
Sachverständigenorganisation ein.
Der Auftragnehmer verpflichtet sich, die
Dokumentationsunterlagen spätestens zum
Bauherrnabnahmetermin zu übergeben.
Alle Dokumentationen sind übersichtlich geordnet, mit
Inhaltsübersicht versehen, vor Staub geschützt
zusammenzustellen.

Dokumentationsunterlagen:
( einmal auf Papier und einmal digital auf USB-Stick )

Wartungsheft zum Verbleib an der Aufzugsanlage zur
Dokumentation aller an der Aufzugsanlage
durchgeführter Tätigkeiten, wie z.B. Reparaturen,
Überprüfungen, Instandhaltungen etc.
Betriebsanleitung in deutscher Sprache, beinhaltet
insbesondere Anweisungen zu Wartung, Anschluss,
Einstellung, Angaben über Handhabung zur Überwachung
der Schutzeinrichtung sowie Anweisungen zum Verhalten
im Störfall.
Vollständige Stromlauf- und Schaltpläne
Auflistung der im Wesentlichen an der Anlage montierten
Komponenten
alle Werkzeuge und Hilfsmittel die vorgeschrieben sind

Alle technischen Daten der angebotenen Aufzugsanlage
sind
dem Angebot beizulegen

Ausführung:  Spindelaufzug mit Schacht

Tragkraft:  ca. 400 kg analog zu EN 81-41
  inkl. Überlastkontrolle

Förderhöhe:  ca. 6.50 m

Haltestellen (3 St.): UG-EG-OG,

Türen (3 St.):  UG-EG-OG,

Nenngeschw.:  mind. 0,15 m/sec.

Zuladung:  einseitig

Netzanschluss:  380-400V, 3PH, C16A, 50Hz

Umgebung:  Umgebungstemperatur min. 5 C /  max. 40 C
  Bereich Luftfeuchtigkeit 0% bis 90%

Fahrschacht:  Schacht mit 1-seitigem Glas,
  Schachtwände als Paneele mit
  gehärtetem, bruchsicherem Glas
  Farbe: RAL 9010
  Glasdreh- oder Schiebetüren, autom.

  Abmessungen:
  Breite:  ca.  1.500 mm
  Tiefe:  ca.  1.540 mm

  Schachtgrubentiefe:  ca.  50 mm
  Schachtbreite:  ca.  1.500 mm
  Schachttiefe:  ca.  1.540 mm
  Schachthöhe:  ca.  9.600 mm

  Schachthöhe:  ca.  11.470 mm
  Schachthöhe gesamt
  ca. 10,75 - 11,47 m
  Dachschräge  ca. 25°

  Keine betretbaren Räume unter dem  Schacht.
  Die angegebenen Maße sind
  einzuhalten. Der Schacht wird
  in einem Treppenauge montiert.
  Die Schachtverkleidung muss bis zur
  Rohbaudecke führen und für die
  Anarbeitung der abgehängten Decke  vorbereitet
sein.

Schachttürart:  Drehtüre autom., Aluminium
  mit Glas

Zugänge:  Zugang je Etage einseitig  angeordnet

Plattformmaß:  Kabinenbreite  mind. 1100 mm
  Kabinentiefe  mind. 1400 mm
  Diese Masse sind als Mindestmasse  zwingend
einzuhalten.

Schacht:  Konstruktion aus eloxierten
  Aluminiumprofilen mit
  eingearbeiteten großen  Glaselementen
  Farbe RAL 9010;
  Innendecke mit LED-Beleuchtung
  Kabinenboden mit rutschhemmendem Kunststoffbelag.
  Alle Oberflächen in abgestimmter,  einheitlicher
Optik nach Bemusterung  und Bauherrnfreigabe.
  Die Kabine ist in allen Belangen so  zu
konstruieren und zu bestücken,  dass sämtliche
Vorgaben für eine  barrierefreie und schülergerechte
  Ausführung erfüllt werden.

  Es müssen zudem alle  Anforderungen für ein
  rollstuhlfahrergerechtes Bedienen  und für das
Bedienen mit  Sehschwäche
erfüllt werden.
  Kabine vollständig geschlossen.
  Kabinentüre elektrisch betrieben.
  Die Kabine ist so auszuführen, dass
Beschädigungen weitestgehend  ausgeschlossen werden
können  (Rammschutzleisten, Sockel, etc.).

Handlauf:  Handlauf in der Kabine aus  Edelstahl,
gebürstet
  Anordnung und Ausführung  behindertengerecht

Schließaktivierung: Aktivierung eines Bedientableaus an
  den Haltestellen oder auf der  Plattform über
Schlüsselschalter,  zweifach

Bedienung:  Tastendruck des Etagentasters
  Selbsthaltung an der Plattform,
  zus. Aufnahme für den Einbau eines
Profilzylinders der bauseitigen  Schliessanlage an
den  Haltestellen zur Einschränkung des
Nutzerkreises,
  zus. Leerfeld zum Einbau eines  bauseits
gestellten Chiplesers an den  Haltestellen zur
Einschränkung des  Nutzerkreises,
  Sicherheitssteuenung

Autodialer:  Selbstwahltelefon mit Sprechstelle  auf
der Plattform inkl.  Anschluss des
  GSM GLModems  und der  bauseitigen
Telefonleitung

Die kompletten Bauteile sind inkl. Verpackung frei
Baustelle zu liefern. Die Verpackung ist anschliessend
fachgerecht zu entsorgen.
Die Montage und Inbetriebnahme darf nur von
qualifiziertem Fachpersonal durchgeführt werden.

Die Montage der tragenden Teile kann an den Betondecken
und Wänden erfolgen.

Aufzugsanlage nach Maschinenrichtlinie inkl.
Glasschacht wie vorstehend beschrieben liefern und
betriebsfertig komplett mit allen erforderlichen
Nebenleistungen und Zubehör montieren und einbauen.
Menge: 1,000 St
Zuordnung: 461

**1.02 Türenglaseinsatz**
Ausstattung der Türen der Kabine und an den
Haltestellen mit großen Glasausfachungen mit
Panoramaglas in zugelassener Ausführung.
Menge: 1,000 Psch
Zuordnung: 461

**1.03 Einbau Schliesszylinder**
Einbau von bauseitig gelieferten Profilhalbzyindern der
Gebäudeschliessanlage komplett inkl. Zubehör und
rechtzeitiger Angabe der passenden Zylindermasse,
Anschluss des Lesers an die Aufzugssteuerung,
Funktionskontrolle mit der Hausstechnik und alle
sonstigen Nebenleistungen.
Menge: 1,000 Psch
Zuordnung: 461

**1.04 Einbau Chipleser**
Einbau von bauseitig gelieferten Chiplesern der
Gebäudeschliessanlage komplett inkl. Zubehör, Anschluss
des Lesers an die Aufzugtechnik, Funktionskontrolle mit
der Hausstechnik und alle sonstigen Nebenleistungen.
Menge: 1,000 Psch
Zuordnung: 461

**1.05 Einweisung und Inbetriebnahme**
Mit Abschluss der Maßnahmen sind die vom AG benannten
Aufzugswärter in die Bedienung der Anlage und die
Aufgaben des Aufzugswärters  einzuweisen. Die
Einweisung ist zu dokumentieren und mittels Prüfung
nachzuweisen.
Die Anlage ist komplett in Betrieb zu nehmen und an den
Kunden zu übergeben.
Die Kosten hierfür sind im Angebotspreis zu
berücksichtigen.
Menge: 1,000 Psch
Zuordnung: 461

**1.06 Abnahmeprüfung / Prüfgebühren**
Die Terminabstimmung der behördlichen Abnahmeprüfung
durch den Sachverständigen (TÜV) erfolgt durch den AN.
Der Termin ist dem AG und seinem bevollmächtigten
Vertreter rechtzeitig schriftlich mitzuteilen.
Die Anlage ist durch den TÜV Süd oder einer
vergleichbaren Organisation nach Fertigstellung aller
Arbeiten und Leistungen prüfen zu lassen, und die
Sicherheit / Mängelfreiheit ist vom
Prüfsachverständigen zu bescheinigen.
Eine Prüfung durch den Errichter selbst wird nicht
anerkannt.
Das Vorliegen eines mängelfreien Prüfprotokolls ist
Voraussetzung für eine Abnahme durch den AG.
Die Gebühren sowie die Kosten für die Durchführung der
Vorprüfung und der  Abnahmeprüfungen sind Leistung des
AN.
Soweit erforderlich, sind die Prüfgewichte und
benötigtes Personal von Auftragnehmer kostenlos zu
stellen.
Menge: 1,000 Psch
Zuordnung: 461

### Titel 2 Personenaufzugsanlage mit vier Haltestellen (Übereckanlage)

**2.01 Personenaufzugsanlage nach Maschinenrichtlinie**
Personenhebeeinrichtung mit Schacht in Glasausführung
mit rollstuhlfahrergerechter Ausstattung mit 4
Haltestellen, 4 Türen als Übereckanlage. Zwei Türen
liegen jeweils übereinander.

Der Aufzug hat allen gültigen Anforderungen und
Vorschriften
zu genügen (z. B. EN 81, BayBO) und ist komplett
betriebsfertig zu liefern und zu montieren.
Alle erforderlichen Nebenleistungen sind zu erbringen.
Die Leistung des AN umfasst sämtliche Leistungen und
Ausrüstungsgegenstände, die zur Erstellung der
betriebsfähigen Anlage und zur Erfüllung der
behördlichen Auflagen erforderlich sind, auch wenn
diese im Einzelnen nicht aufgeführt sind. Für
Fahrkörbe, Türrahmen und Verkleidungen sind
Qualitätsbleche oder Kunststoffdekore in Edelstahloptik
zu verwenden. Edelstahlteile sind aus nichtrostendem
Chrom-Nickel-Stahl herzustellen. Sämtliche Stahlteile,
mit Ausnahme aller funktionsbedingt blanken Flächen,
sind mit Korrosionsschutz zu versehen. Beschädigungen
sind nach der Montage auszubessern.
Montagegerüste und alle erforderlichen
Arbeitshilfsmittel, Rüstschuhe, Absperrungen, etc. sind
zu erbringen.
Alle technischen Daten für den Anschluss der Anlage an
das Stromnetz, an das Telefonnetz, Einrichtung GSM, an
die BWA und an die GLT sind vorzubereiten und dem AG
rechtzeitig zur Verfügung zu stellen.
Bauseitig werden Profilzylinder und Chipleser gestellt,
welche durch den AN in die Aufzugstechnik und die
Aufzugsanlage zu integrieren und einzubinden sind.

Der Bieter verpflichtet sich, mit seinem Angebot die
Ausführung und die Leistung entsprechend dem LV zu
erbringen.

Über alle Auflagen des Landratsamtes, des vorbeugenden
Brandschutzes, der Bayerischen Bauordnung, der
europäischen Maschinenrichtlinie, den entsprechenden
Normungen für erhöhten Schallschutz, der einschlägigen
gültigen DIN-Normen und den allgemein anerkannten
Regeln der Technik hat sich der Anbieter vor
Angebotsabgabe vor Ort und bei den zuständigen Behörden
zu informieren und deren Einhaltung sicherzustellen.

Die technischen Daten der angebotenen Aufzugsanlage
sind dem Angebot beizulegen.

vom Bieter anzugeben:

Hersteller:  '.....................................'

Fabrikat u. Typ:
'.....................................'

Nachfolgende Normen und Vorschriften sind einzuhalten:

Die relevanten VDE / VDI / DIN -Normen
Europäische Maschinenrichtlinie 2006/42/EG
Sicherheitsregeln nach DIN EN 81-41
EG-Baumusterprüfung
BetrSichV Betriebssicherheitsverordnung
EMVG Das Gesetz zur elektromagnetischen Verträglichkeit
UVV Unfallverhütungsvorschriften
LBO Bauordnungen des Bundeslandes Bayern
Auflagen des Landratsamtes und der Genehmigungsbehörden
Auflagen und anforderungen aus dem Brandschutznachweis
Bauaufsichtliche Auflagen
Wasserhaushaltsgesetz
und Weitere sowie die allgemein anerkannten Regeln der
Technik

Die Aufzugsanlage muss folgende Grunddaten erfüllen:

1. GRUNDDATEN

Hubsystem:  Spindel
Tragkraft:  mind. 400 kg
Förderhöhe:  ca. 4,25 m
Haltestellen:  4 Stück,  EG Haltestelle 1
  EG Haltestelle 2
  OG Haltestelle 3
  OG Haltestelle 4
Türen:  4 Stück,  EG Haltestelle 1
  EG Haltestelle 2
  OG Haltestelle 3
  OG Haltestelle 4
Durchladefunktion: Übereckanlage
Nenngeschw.:  mind. 0,15 m/sec.
Fahrschacht:  Glaskonstruktion mit verzinktem und
  lackiertem Stahlgerüst oder  pulverbeschichtetem
Aluminiumprofil

 Abmessungen (lichte Masse):
 Breite:  ca. 1,50 m
 Tiefe:  ca. 1,54 m
 Schachtgrubentiefe:  ca. 0,05 m
 Schachthöhe gesamt  ca. 6,32 - 7,15 m
 Dachschräge  ca. 27°

Keine betretbaren Räume unter dem Schacht.
Montage in einer bestehenden Betondeckenöffnung im
Gebäude.
Triebwerksraum: entfällt
Schachttürart: 1-teilige, automatische Drehtüre,
einseitig öffnend nach DIN 18091, Ausführung mit V2A-
Rahmen, sichtbare Metallteile in V2A oder
pulverbeschichteten Aluminium, Türschwelle aus
Aluminium,
max. Schwellenspalt ca.10 mm
Breite ca. 0,94 m
Höhe ca. 2,00 m
(alternativ sind auch autom. Schiebetüren möglich)
Türzargen: Portaltürzargen mit eingebautem
Stockwerksanholer, sichtbare Teile in V2A oder in
pulverbeschichteten Aluminium,

Kabinenabmessungen:
Breite  ca. 1,10 m
Tiefe  ca. 1,40 m
Kabinenboden: Kunststoff, rutschfest

2. ELEKTRIK

vom Bieter anzugeben:

Nennstrom:  '............... A'

Anlaufstrom:  '............... A'

Nennleistung:  '................kW'

Elektroinstallation
Das komplette Installationsmaterial für Schacht und
Fahrkorb ist in Kabelkanälen oder Aufputz in
Kunststoffrohrleitungen jeweils in halogenfreier
Ausführung zu verlegen.
Erdungsanschluss in der Schachtgrube
Der Schaltschrank ist in der unteren Etage seitlich zu
integrieren.
Die Notrufeinrichtungen und das GSM-Modem sind
betriebsfertig eingerichtet zu liefern, zu montieren
und in Betrieb zu nehmen (inkl. ggf. Antragstellung und
Behördengängen).
Sämtliche Versorgungs-, Steuer- und
Verbindungsleitungen
zu den Aufzugsanlagen sowie zugehördende Verlegesysteme
sind mitzuliefern und betriebsfertig zu verbauen.
Die Schachtbeleuchtung ist wie in der Norm gefordert zu
gewährleisten. Beleuchtungsstärke nach Norm
Not-Aus-Schalter nach Norm.

3. SONSTIGES

Nach Auftragsvergabe ist eine Detailzeichnung des
erforderlichen Gerüstes des Glasschachtes mit allen
notwendigen Haltepunkten der Befestigungen des
Aufzuges vorzulegen.
Aus den Angaben müssen die Dimensionierung der
Aufnahmepunkte der Halterungen und der Lastpunkte
erkennbar sein.

Spätestens bei Übergabe sind folgende Unterlagen
auszuhändigen, alle Unterlagen DIN A4, gefaltet und
abgeheftet:
Anlagenzeichnung
Stromlaufpläne
Geräteliste
Wartungs- und Bedienungsanleitung- Zubehör,
insbesondere
2 Schlüssel je Schließung
Absperrvorrichtung für geöffnete Ladestelle
2 Notentriegelungsschlüssel
Schilder für alle Haltestellen:
" AUFZUG IM BRANDFALL NICHT BENÜTZEN "
- Beleuchtung durch LED Leuchten
- Beleuchtungssteuerung (Abschalten, Nachlauf, etc.)
  nach Wahl des Bauherrn
- Bedienpaneel ohne sichtbare Befestigungen,
  rollstuhlfahrergerecht
- Kabine schwingungsgedämpft in Tragrahmen
- Notruf inkl. Sprecheinrichtung und GSM
Notrufknopf zur Betätigung des Kabinennotrufs bzw. des
Notrufsystems jeweils im Kabinentableau, auf der
Kabine im Revisionskasten und unter der Kabine bzw.
von der Schachtgrube aus erreichbar montiert.
Verbindungsleitung zwischen Fahrkorb und Wählgerät
Wählgerät im Maschinenraum
Der Antrag für den erforderlichen Telefonanschluß ist
rechtzeitig vor der Abnahme vom AN beim AG zu
erledigen.
Im Angebotspreis müssen alle erforderlichen
Installations-, Einrichtungs- und Freischaltkosten
enthalten sein. Zudem ist ein GSM-Modem inkl. der
erforderlichen SIM fertig eingerichtet zu liefern

4. GLASSCHACHT STAHL/ALU

Aufzugsschacht mit Stahlgerüst (verzinkt und lackiert)
oder Aluminiumgerüst (pulverbeschichtet) und VSG-
verglasten, beschlagsicheren Seitenwänden, inkl. Decke
und allen sonstigen erforderlichen Bauteilen zur
Aufnahme des vorstehend beschriebenen Personenaufzuges.
Farbe RAL 9010

Bei der Kalkulation sind folgende Besonderheiten zu
berücksichtigen:

Schachthöhe ca.: ca. 6,32 - 7,15 m Meter je nach Höhe
der Überfahrt
Schachtbreite außen ca.: 1.500 mm
Schachttiefe außen ca.:  1.540 mm
Der Montageort befindet sich in der Aula und kann somit
nicht mit einem Kranwagen (Autokran) bedient werden.
Die entsprechende Montage ist mit einzukalkulieren.
Bauliche Änderungen am Gebäude sind für die Einbrigung
und Montage grundsätzlich nicht möglich.
Die baulichen Gegebenheiten sind vor Ausführungsbeginn
verantwortlich zu überprüfen und aufzumessen.
Sämtliche erforderlichen Konstruktions- und
Ausführungszeichnungen sowie Anschluss- und
Abdichtdetails sind rechtzeitig vor Baubeginn zu
liefern und von der Bauleitung freigeben zu lassen.
Dies ist in die Einheitpreise mit einzukalkulieren.

Im Lieferumfang sind alle erforderlichen Zeichnungen,
Berechnungen, Beschreibungen, Bedienungsanleitungen,
Gutachen, Gefahrenanalysen, Bescheinigungen, TÜV-
Abnahmen, die Einweisung des Bedienpersonals und die
Übernahme aller behördlichen Gebühren bis zur
endgültigen Betriebsfreigabe enthalten und mit
einzukalkulieren.

Über alle Auflagen des Landratsamtes Bad-Tölz -
Wolfratshausen, des vorbeugenden Brandschutzes, der
Bayerischen Bauordnung, der EN 81, der einschlägigen
gültigen DIN-Normen und den allgemein anerkannten
Regeln  der Technik hat sich der Anbieter vor
Angebotsabgabe vor Ort und bei den zuständigen Behörden
zu informieren und deren Einhaltung sicherzustellen.

Erforderliche Unterlagen
Der Auftragnehmer verpflichtet sich, folgende
Unterlagen spätestens 2 Wochen nach Auftragserteilung
dem AG zur Prüfung und Freigabe vorzulegen:
- alle Projektbeteiligte mit Durchwahl und Fax
- verbindliche Zeichnungen für Fahrkorb inkl. Grundriss
  und Kabinenabwicklung.
- Anlagenzeichnung sowie Fahrkorbtableau und
  Etagentableaus
- Anlagenzeichnung des Schachtes
- Belastungsangaben für den Schacht, Fundamente und
  Tragkonstruktionen

Prüfunterlagen für den Sachverständigen:

Der AN erstellt alle notwendigen Unterlagen und
Berechnungen, insbesondere alle Unterlagen zur
Erstellung des sog. Prüfbuchs und reicht diese
termingerecht bei der prüfenden
Sachverständigenorganisation ein.
Der Auftragnehmer verpflichtet sich, die
Dokumentationsunterlagen spätestens zum
Bauherrnabnahmetermin zu übergeben.
Alle Dokumentationen sind übersichtlich geordnet, mit
Inhaltsübersicht versehen, vor Staub geschützt
zusammenzustellen.

Dokumentationsunterlagen:
( einmal auf Papier und einmal digital auf USB-Stick )

Wartungsheft zum Verbleib an der Aufzugsanlage zur
Dokumentation aller an der Aufzugsanlage
durchgeführter Tätigkeiten, wie z.B. Reparaturen,
Überprüfungen, Instandhaltungen etc.
Betriebsanleitung in deutscher Sprache, beinhaltet
insbesondere Anweisungen zu Wartung, Anschluss,
Einstellung, Angaben über Handhabung zur Überwachung
der Schutzeinrichtung sowie Anweisungen zum Verhalten
im Störfall.
Vollständige Stromlauf- und Schaltpläne
Auflistung der im Wesentlichen an der Anlage montierten
Komponenten
alle Werkzeuge und Hilfsmittel die vorgeschrieben sind

Alle technischen Daten der angebotenen Aufzugsanlage
sind
dem Angebot beizulegen

Ausführung:  Spindelaufzug mit Schacht

Tragkraft:  ca. 400 kg analog zu EN 81-41
  inkl. Überlastkontrolle

Förderhöhe:  ca. 4.24 m

Haltestellen (4 St.): EG Haltestelle 1
  EG Haltestelle 2
  OG Haltestelle 3
  OG Haltestelle 4

Türen (4 St.):  EG Haltestelle 1
  EG Haltestelle 2
  OG Haltestelle 3
  OG Haltestelle 4

Nenngeschw.:  mind. 0,15 m/sec.

Zuladung:  Übereck

Netzanschluss:  380-400V, 3PH, C16A, 50Hz

Umgebung:  Umgebungstemperatur min. 5 C /  max. 40 C
  Bereich Luftfeuchtigkeit 0% bis 90%

Fahrschacht:  Schacht mit 1-seitigem Glas,
  Schachtwände als Paneele mit
  gehärtetem, bruchsicherem Glas
  Farbe: RAL 9010
  Glasdreh- oder Schiebetüren, autom.

  Abmessungen:
  Breite:  ca.  1.500 mm
  Tiefe:  ca.  1.540 mm

  Schachtgrubentiefe:  ca.  50 mm
  Schachtbreite:  ca.  1.500 mm
  Schachttiefe:  ca.  1.540 mm
  Schachthöhe:  ca.  7.150 mm
  Schachthöhe gesamt
  ca. 6,32 - 7,15 m
  Dachschräge  ca. 27°

  Keine betretbaren Räume unter dem  Schacht.
  Die angegebenen Maße sind
  einzuhalten. Der Schacht wird
  in einem Treppenauge montiert.
  Die Schachtverkleidung muss bis zur
  Rohbaudecke führen und für die
  Anarbeitung der abgehängten Decke  vorbereitet
sein.

Schachttürart:  Drehtüre autom., Aluminium
  mit Glas

Zugänge:  Zugang je Etage übereck  angeordnet

Plattformmaß:  Kabinenbreite  mind. 1100 mm
  Kabinentiefe  mind. 1400 mm
  Diese Masse sind als Mindestmasse  zwingend
einzuhalten.

Schacht:  Konstruktion aus eloxierten
  Aluminiumprofilen mit
  eingearbeiteten großen  Glaselementen
  Farbe RAL 9010;
  Innendecke mit LED-Beleuchtung
  Kabinenboden mit rutschhemmendem Kunststoffbelag.
  Alle Oberflächen in abgestimmter,  einheitlicher
Optik nach Bemusterung  und Bauherrnfreigabe.
  Die Kabine ist in allen Belangen so  zu
konstruieren und zu bestücken,  dass sämtliche
Vorgaben für eine  barrierefreie und schülergerechte
  Ausführung erfüllt werden.

  Es müssen zudem alle  Anforderungen für ein
  rollstuhlfahrergerechtes Bedienen  und für das
Bedienen mit  Sehschwäche
erfüllt werden.
  Kabine vollständig geschlossen.
  Kabinentüre elektrisch betrieben.
  Die Kabine ist so auszuführen, dass
Beschädigungen weitestgehend  ausgeschlossen werden
können  (Rammschutzleisten, Sockel, etc.).

Handlauf:  Handlauf in der Kabine aus  Edelstahl,
gebürstet
  Anordnung und Ausführung  behindertengerecht

Schließaktivierung: Aktivierung eines Bedientableaus an
  den Haltestellen oder auf der  Plattform über
Schlüsselschalter,  zweifach

Bedienung:  Tastendruck des Etagentasters
  Selbsthaltung an der Plattform,
  zus. Aufnahme für den Einbau eines
Profilzylinders der bauseitigen  Schliessanlage an
den  Haltestellen zur Einschränkung des
Nutzerkreises,
  zus. Leerfeld zum Einbau eines  bauseits
gestellten Chiplesers an den  Haltestellen zur
Einschränkung des  Nutzerkreises,
  Sicherheitssteuenung

Autodialer:  Selbstwahltelefon mit Sprechstelle  auf
der Plattform inkl.  Anschluss des
  GSM GLModems  und der  bauseitigen
Telefonleitung

Die kompletten Bauteile sind inkl. Verpackung frei
Baustelle zu liefern. Die Verpackung ist anschliessend
fachgerecht zu entsorgen.
Die Montage und Inbetriebnahme darf nur von
qualifiziertem Fachpersonal durchgeführt werden.

Die Montage der tragenden Teile kann an den Betondecken
und Wänden erfolgen.

Aufzugsanlage nach Maschinenrichtlinie inkl.
Glasschacht wie vorstehend beschrieben liefern und
betriebsfertig komplett mit allen erforderlichen
Nebenleistungen und Zubehör montieren und einbauen.
Menge: 1,000 St
Zuordnung: 461

**2.02 Türenglaseinsatz**
Ausstattung der Türen der Kabine und an den
Haltestellen mit großen Glasausfachungen mit
Panoramaglas in zugelassener Ausführung.
Menge: 1,000 Psch
Zuordnung: 461

**2.03 Einbau Schliesszylinder**
Einbau von bauseitig gelieferten Profilhalbzyindern der
Gebäudeschliessanlage komplett inkl. Zubehör und
rechtzeitiger Angabe der passenden Zylindermasse,
Anschluss des Lesers an die Aufzugssteuerung,
Funktionskontrolle mit der Hausstechnik und alle
sonstigen Nebenleistungen.
Menge: 1,000 Psch
Zuordnung: 461

**2.04 Einbau Chipleser**
Einbau von bauseitig gelieferten Chiplesern der
Gebäudeschliessanlage komplett inkl. Zubehör, Anschluss
des Lesers an die Aufzugtechnik, Funktionskontrolle mit
der Hausstechnik und alle sonstigen Nebenleistungen.
Menge: 1,000 Psch
Zuordnung: 461

**2.05 Einweisung und Inbetriebnahme**
Mit Abschluss der Maßnahmen sind die vom AG benannten
Aufzugswärter in die Bedienung der Anlage und die
Aufgaben des Aufzugswärters  einzuweisen. Die
Einweisung ist zu dokumentieren und mittels Prüfung
nachzuweisen.
Die Anlage ist komplett in Betrieb zu nehmen und an den
Kunden zu übergeben.
Die Kosten hierfür sind im Angebotspreis zu
berücksichtigen.
Menge: 1,000 Psch
Zuordnung: 461

**2.06 Abnahmeprüfung / Prüfgebühren**
Die Terminabstimmung der behördlichen Abnahmeprüfung
durch den Sachverständigen (TÜV) erfolgt durch den AN.
Der Termin ist dem AG und seinem bevollmächtigten
Vertreter rechtzeitig schriftlich mitzuteilen.
Die Anlage ist durch den TÜV Süd oder einer
vergleichbaren Organisation nach Fertigstellung aller
Arbeiten und Leistungen prüfen zu lassen, und die
Sicherheit / Mängelfreiheit ist vom
Prüfsachverständigen zu bescheinigen.
Eine Prüfung durch den Errichter selbst wird nicht
anerkannt.
Das Vorliegen eines mängelfreien Prüfprotokolls ist
Voraussetzung für eine Abnahme durch den AG.
Die Gebühren sowie die Kosten für die Durchführung der
Vorprüfung und der  Abnahmeprüfungen sind Leistung des
AN.
Soweit erforderlich, sind die Prüfgewichte und
benötigtes Personal von Auftragnehmer kostenlos zu
stellen.
Menge: 1,000 Psch
Zuordnung: 461

### Titel 3 Stundenlohnarbeiten und Servicestundensatz

**3.01 Stundenlohnarbeiten Vorarbeiter / Facharbeiter**
Stundenlohnarbeiten sind nur auf Anordnung der
Bauleitung auf Nachweis auszuführen.
Die Bezahlung erfolgt nur auf Vorlage der täglich von
der Bauleitung anerkannten und unterschriebenen
Regieberichte.
In den Stundensätzen sind alle Zuschläge für
Gemeinkosten, Wagnis und Gewinn, Auslöse, Fahrgelder,
Fahrzeiten, Familienheimfahrten etc. enthalten.
Ausgleich für Akkordausfall wird nicht gesondert
vergütet.

Der Auftragnehmer hat keinen Anspruch auf diese
Position, soweit diese nicht angeordnet und anerkannt
wurde!

Vorarbeiter- / Facharbeiterstunden
Menge: 20,000 Std
Zuordnung: 461

**3.02 Servicestundensatz**
Stundensatz für notwendige Instandsetzungs-, Service-,
Änderungs- und Ergänzungsarbeiten sowie Prüfarbeiten
während der Gewährleistungsfrist von 5 Jahren (nach
mängelfreier Abnahme) für die komplette Aufzugsanlage,
Beseitigung von Störungen auch außerhalb der
turnusmäßigen Wartungsintervalle und normalen
Geschäftszeiten innerhalb kürzester Zeit, d.h.
spätestens 24 Stunden nach Meldung.
In den Stundensatz sind ferner miteinzukalkulieren:
 Fahrt- und Nebenkosten, Erstellen der
Revisionsberichte,
 Führen der Prüf- und Wartungsbücher,
 Aktualisierung der Bestandsunterlagen,
 Auslösen und sonstige Nebenkosten,
 Kosten für Arbeiten nicht vor Ort (Fernwartung/
Fernservice)

Anzugeben ist der Stundensatz für einen
Aufzugsspezialisten für Arbeiten während des
Gewährleistungszeitraumes von 5 Jahre nach mängelfreier
Abnahme.

Bei der Kalkulation des Stundensatzes ist grundsätzlich
zu berücksichtigen, daß diese Leistungen
ausschliesslich bei Bedarf und nur für den Einzelfall
beauftragt werden.
Es kann deshalb bei  Nichtbeauftragung kein
Schadenersatz oder entgangener Gewinn geltend gemacht
werden.
Menge: 10,000 Std
Zuordnung: 461

### Titel 4 Wartung

*Hinweis*
Es wird darauf hingewiesen, dass die Kosten für die
Wartung in die Angebotswertung eingehen.

*Hinweis*
Wartung
Für die beiden Aufzugsanlage nach Maschinenrichtlinie
ist die Wartung gemäß dem derzeit gültigen
Mustervertrag in Verbindung mit dem Leistungskatalog
nach AMEV anzubieten.
Ein entsprechender Vertragsentwurf inkl.
Leistungskatalog ist dem Angebot beizulegen bzw. auf
Anforderung des Fachplaners innerhalb von 6 Tagen
zuzusenden.
Die angebotenen Wartungskosten werden bei der Vergabe
berücksichtigt.
Aufzugswartung inkl. des Betriebes der
Übertragungeinrichtung für die gelieferte und montierte
Personenaufzugsanlage ab Abnahmetermin gemäß Vorgabe
und Richtlinie des AMEV.
Die Aufzugsanlage ist in den notwendigen
Wartungsintervallen zu überprüfen und zu warten.
Notwendige Schmier- und Betriebsmittel, Leuchtmittel,
Sicherungen sowie sonstige erforderliche Kleinteile
sind in den Wartungspreis mit einzukalkulieren.

Die Kosten betragen pro Jahr (vom Bieter nachstehend
einzusetzen)

**4.01 Wartung**
für das 1. Jahr nach Fertigstellung und Abnahme
Menge: 1,000 Jahr
Zuordnung: 461

**4.02 Wartung**
für das 2. Jahr nach Fertigstellung und Abnahme
Menge: 1,000 Jahr
Zuordnung: 461

**4.03 Wartung**
für das 3. Jahr nach Fertigstellung und Abnahme
Menge: 1,000 Jahr
Zuordnung: 461

**4.04 Wartung**
für das 4. Jahr nach Fertigstellung und Abnahme
Menge: 1,000 Jahr
Zuordnung: 461

**4.05 Wartung**
für das 5. Jahr nach Fertigstellung und Abnahme
Menge: 1,000 Jahr
Zuordnung: 461

USt %: 19,00
